# Hamburg, Wackerhagen und Eiffestr.
Angebotsaufforderung (GAEB DA XML 3.2, DA83)
Projekt: 017553
Währung: EUR
Vergabeart: Beschränkte Ausschreibung
Erstellt mit: GXML Toolbox V3.3 R20230829, iTWO_64 V24.0.454, 08.07.2026

## 03-342 Treppenhausanstrich
Datum: 08.07.2026

### Bereich 01 Treppenhausanstrich 243

*Hinweis: Vorbemerkungen A+B*
A) ALLGEMEINE VORBEMERKUNGEN
=================================================================

A1) ALLGEMEINES

Dem Leistungsverzeichnis liegen die "Zusätzliche Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für nach diesem Einheitspreisabkommen ausgeführte Leistungen gelten, ergänzend zur den jeweiligen Leistungsbeschreibungen der einzelnen Positionen, bei evtl. Widersprüchen in nachfolgend genannter Reihenfolge, folgende Bedingungen:

1. diese ““Allgemeine Vorbemerkungen““ (A),
2. die sich anschließenden ““Allgemeine technische Vorbemerkungen““ (B),
3. die sich anschließenden ““Besondere technische Vorbemerkungen““ (für dieses Gewerk) (C),
4. die ““Zusätzliche Vertragsbedingungen für die Ausführung von Bauleistungen Z-VOB/B““,
5. Baustellenordnung der Covivio Immobilien GmbH in der jeweils gültigen Fassung.

Mit erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden z. T. in bewohnten Häusern ausgeführt.

Der Auftraggeber (AG) erwartet vom AN tatkräftige Unterstützung bei den Bemühungen, berechtigten Mieterwünschen zu entsprechen. Dazu gehören insbesondere folgende Verpflichtungen:

1) Alle Handwerker/Mitarbeiter des AN haben die Verpflichtung, Kunden (Mietern) höflich und hilfsbereit zu begegnen. In Gesprächen mit den Mietern ist das Bemühen von Covivio Immobilien, um einen verbesserten Kundendienst herauszustellen.

2) Die Mieter sind rechtzeitig vor Durchführung der Reparaturarbeiten zu verständigen, ggf. durch Aushang im Treppenhaus oder auch individuelle Terminvereinbarung mit dem einzelnen Mieter.

3) Reparaturen sind sofort, spätestens innerhalb von 2 Arbeitstagen nach Beauftragung, durchzuführen. Sofern die Frist aus Gründen, die der AN nicht zu vertreten hat, nicht einzuhalten ist, ist der AG unverzüglich zu unterrichten.

4) Möbel und sonstiges Mietereigentum, Bodenflächen und angrenzende Bauteile etc. im Bereich der auszuführenden Arbeiten sind durch Folie, evtl. Schaltafeln oder Ähnliches zu schützen.

A3) PREISE

Soweit und sobald Überschreitungen absehbar sind, ist hierüber der Abteilung Einkauf des AG ein schriftliches Angebot einzureichen und eine gesonderte Vereinbarung zu treffen.

In den Einheitspreisen sind sämtliche Kosten, wie Lohn-, Material- und Nebenkosten enthalten, insbesondere auch:

1) Koordination / Terminabsprache(n) mit dem(den) Mieter(n) / Kundenbetreuer(n) / Bauleiter(n)

2) sämtliche Fahrt- und Transportkosten,

3) sämtliche tariflichen Zulagen wie z.B. Schmutz- und Staubzulagen, Zulagen für ekelerregende
Arbeiten etc.,

4) die Gestellung, Vorhaltung und spurlose Entfernung aller erforderlichen Gerüste und Absperrungen (ggf. auch Warnschilder) bis zu einer Höhe der Arbeitsbühne von 2 m; die Mitbenutzung der Gerüste ist allen mit Reparaturarbeiten beschäftigten Firmen kostenlos zu gestatten,

5) Befestigungsmittel aller Art; Hilfsstoffe wie Nägel, Bindedraht und Kleinmaterial sowie alle Baustoffe, die zur kompletten Erstellung der Leistung erforderlich sind,

6) die Abdeckung von Einrichtungsgegenständen zum Schutz vor Beschädigung und Verschmutzung

7) das, ggf. tägliche, Säubern der Arbeitsstelle; hierzu gehört auch die Beseitigung von Verunreinigungen des Treppenhauses und/oder der Hauszuwegungen,

8) der Ausbau und Abtransport sowie die ordnungsgemäße Entsorgung, einschließlich Kippgebühren, sämtlichen Bauschutts und aller alter, schadhafter Teile. Teile, für die sich der AG eine generelle oder einzelfallbezogene Prüfung vorbehalten hat, sind bis zu diesem Zeitpunkt, längstens jedoch für die Dauer von 10 Wochen, vom AN vorzuhalten und dürfen erst danach entsorgt werden.

9) Alle weiteren Nebenleistungen, die zur Erfüllung der in den Leistungspositionen beschriebenen Hauptleistungen, unter Beachtung aller einschlägigen Vorschriften, erforderlich sind, im EPA aber nicht gesondert aufgeführt sind.

Erforderliche Leistungen, die in den nachfolgenden Leistungspositionen nicht enthalten sind, sind als Nachtrag dem zuständigen Bauleiter vor Ausführung zur Genehmigung aufzugeben. Die Preise für derartige Zusatzleistungen sind auf der Kalkulationsbasis des Leistungsverzeichnisses zu kalkulieren. Diese Positionen sind so ausreichend und umfassend zu beschreiben, dass sowohl eine sachlich-fachliche als auch eine kalkulatorische Nachprüfung durch den Auftraggeber gewährleistet ist, hierzu gehört insbesondere die Angabe der verfahrenen Stunden.

Die Einheitspreise sind Nettopreise. Sie gelten zuzüglich der zum jeweiligen Leistungserbringungszeitpunkt gültigen Mehrwertsteuer.

A4) ABRECHNUNG

Maßgebend für die Abrechnung ist das nach Fertigstellung der Arbeiten durch den Auftragnehmer zu nehmende Aufmaß, sowie die Bestätigung des zuständigen Bauleiters, dass die Leistungen durchgeführt wurden.

Das testierte Aufmaß bzw. die Bestätigung ist vom Auftragnehmer mit der Schlussrechnung einzureichen.

Der Auftraggeber ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der AN jedem Dritten aufzuerlegen, dessen er sich zur Erfüllung dieser Pflichten bedient.

Das Leistungsverzeichnis darf weder ganz noch teilweise in irgendeiner Form Dritten entgeltlich oder unentgeltlich zugänglich gemacht werden.

B)  ALLGEMEINE TECHNISCHE VORBEMERKUNGEN
=======================================================

B1) ALLGEMEINES

Für Lieferung und Ausführung gelten neben dem Leistungsverzeichnis:

1. die neuesten DIN-Vorschriften, VDE- und VDI-Richtlinien

2. die Vorschriften der zuständigen Behörden (z.B. Bauaufsicht, Gewerbeaufsicht, Brandverhütung, TÜV, Berufsgenossenschaften und Versorgungsbetriebe,

3. die Bestimmungen der Gerüstbauordnung

4. Die Festlegungen des jeweiligen Werkstoffherstellers. Die Werkstoffe müssen den geforderten Bedingungen der Leistungsbeschreibung entsprechen.

B2) FACHSPEZIFISCHE NACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist mit der jeweiligen Bauleitung vorher abzustimmen.

Baustoffe und Bauteile dürfen nicht in den Treppenhäusern und/oder auf anderen Verkehrsflächen gelagert werden.

Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand auch Verwendung
z. B. in speziellen Klebern für Fliesen oder anderen Bodenbelägen oder in den zu verwendeten Bauteilen selbst.

Wir gehen davon aus, dass Ihnen als Handwerksfirma zwar grundsätzlich die abstrakte Gefahr einer Asbestkontamination bewusst ist, möchten Sie jedoch nochmals in Bezug auf den Umgang mit Asbest sensibilisieren.

Bei sämtlichen Arbeiten an Asbestprodukten, wie z. B. bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

*Hinweis: Technische Vorbemerkungen Maler- und Lackierarbeiten*
Technische Vorbemerkungen Maler- und Lackierarbeiten

Mitgeltende Normen und Regeln

Allgemeines
Es gelten jeweils die Normen und Regeln in der zum
Vertragsschluss gültigen Fassung einschließlich der
Änderungen, Berichtigungen und Beiblätter.

Soweit in der Leistungsbeschreibung auf Technische
Spezifikationen, z. B. nationale Normen, mit denen
Europäische Normen umgesetzt werden, europäisch
technische Bewertungen, gemeinsame technische
Spezifikationen, Internationale Normen, Bezug genommen
wird, werden auch ohne den ausdrücklichen Zusatz: "oder
gleichwertig", immer gleichwertige Technische
Spezifikationen in Bezug genommen.

DIN 6173-1
Farbabmusterung; Allgemeine Farbabmusterungsbedingungen

DIN EN 1504-2
Produkte und Systeme für den Schutz und die
Instandsetzung von Betontragwerken - Definitionen,
Anforderungen, Qualitätsüberwachung und Beurteilung der
Konformität - Teil 2: Oberflächenschutzsysteme für
Beton

DIN EN ISO 4628
Normenreihe: Beschichtungsstoffe - Beurteilung von
Beschichtungsschäden - Bewertung der Menge und der
Größe von Schäden und der Intensität von gleichmäßigen
Veränderungen im Aussehen

AGI-Arbeitsblatt K 10
Schutz von Beton Oberflächenbehandlung; Imprägnierung,
Versiegelung, Beschichtung
Herausgeber: Arbeitsgemeinschaft Industriebau e.V.
(AGI)

AGI-Arbeitsblatt S 20-1
Schutz von Baukonstruktionen mit Beschichtungssystemen
gegen chemische Angriffe (Säureschutzbau).
Anforderungen an den Untergrund
Herausgeber: Arbeitsgemeinschaft Industriebau e.V.
(AGI)

AGI-Arbeitsblatt S 20-2
Schutz von Baukonstruktionen mit Beschichtungssystemen
gegen chemische Angriffe (Säureschutzbau).
Beschichtungssysteme
Herausgeber: Arbeitsgemeinschaft Industriebau e.V.
(AGI)

AGI-Arbeitsblatt S 20-3
Schutz von Baukonstruktionen mit Beschichtungssystemen
gegen chemische Angriffe (Säureschutzbau).
Ausführungsdetails
Herausgeber: Arbeitsgemeinschaft Industriebau e.V.
(AGI)

BFS Merkblatt Nr. 2
Imprägnierungen und Beschichtungen auf
Kalksandstein-Sichtmauerwerk
Herausgeber: Bundesausschuss Farbe und Sachwertschutz
(BFS)

BFS Merkblatt Nr. 4
Zinkstaubbeschichtungen
Herausgeber: Bundesausschuss Farbe und Sachwertschutz
(BFS)

BFS Merkblatt Nr. 5
Beschichtungen auf Zink und verzinktem Stahl
Herausgeber: Bundesausschuss Farbe und Sachwertschutz
(BFS)

BFS Merkblatt Nr. 6
Beschichtungen auf Bauteilen aus Aluminium
Herausgeber: Bundesausschuss Farbe und Sachwertschutz
(BFS)

BFS Merkblatt Nr. 7
Prüfrichtlinien für Wandbekleidungen vor, bei und nach
der Verarbeitung
Herausgeber: Bundesausschuss Farbe und Sachwertschutz
(BFS)

BFS Merkblatt Nr. 8
Innenbeschichtungen, Tapezier- und Klebearbeiten auf
Betonflächen
Herausgeber: Bundesausschuss Farbe und Sachwertschutz
(BFS)

BFS Merkblatt Nr. 9
Beschichtungen auf mineralischem Außenputz
Herausgeber: Bundesausschuss Farbe und Sachwertschutz
(BFS)

BFS Merkblatt Nr. 10
Beschichtungen, Tapezier- und Klebearbeiten auf
Innenputz
Herausgeber: Bundesausschuss Farbe und Sachwertschutz
(BFS)

BFS Merkblatt Nr. 11
Beschichtungen, Tapezier- und Klebearbeiten auf
Porenbeton
Herausgeber: Bundesausschuss Farbe und Sachwertschutz
(BFS)

BFS Merkblatt Nr. 12
Oberflächenbehandlung von Gipsplatten
(Gipskartonplatten) und Gipsfaserplatten
Herausgeber: Bundesausschuss Farbe und Sachwertschutz
(BFS)

BFS Merkblatt Nr. 13
Beschichtungen auf Ziegel-Sichtmauerwerk
Herausgeber: Bundesausschuss Farbe und Sachwertschutz
(BFS)

BFS Merkblatt Nr. 14
Beschichtungen von Platten aus Faserzement und
Asbestzement
Herausgeber: Bundesausschuss Farbe und Sachwertschutz
(BFS)

BFS Merkblatt Nr. 15
Brandschutzbeschichtungen auf Holz, Holzwerkstoffen und
Stahlbauteilen
Herausgeber: Bundesausschuss Farbe und Sachwertschutz
(BFS)

BFS Merkblatt Nr. 17
Beschichtungen, Tapezier- und Klebearbeiten auf
massiven Gips-Wandbauplatten
Herausgeber: Bundesausschuss Farbe und Sachwertschutz
(BFS)

BFS Merkblatt Nr. 18
Beschichtungen auf Holz und Holzwerkstoffen im
Außenbereich
Herausgeber: Bundesausschuss Farbe und Sachwertschutz
(BFS)

BFS Merkblatt Nr. 19
Risse in Außenputzen, Beschichtung und Armierung
Herausgeber: Bundesausschuss Farbe und Sachwertschutz
(BFS)

BFS Merkblatt Nr. 19.1
Risse in unverputztem und verputztem Mauerwerk, in
Gipskartonplatten und ähnlichen Stoffen auf
Unterkonstruktionen; Ursachen und
Bearbeitungsmöglichkeiten
Herausgeber: Bundesausschuss Farbe und Sachwertschutz
(BFS)

BFS Merkblatt Nr. 20
Baustellenübliche Prüfungen zur Beurteilung des
Untergrundes für Beschichtungs- und Tapezierarbeiten
Herausgeber: Bundesausschuss Farbe und Sachwertschutz
(BFS)

BFS Merkblatt Nr. 20.1
Beurteilung des Untergrundes für Putzarbeiten;
Maßnahmen zur Beseitigung von Schäden
Herausgeber: Bundesausschuss Farbe und Sachwertschutz
(BFS)

BFS Merkblatt Nr. 22
Beschichtungen auf Kunststoff im Hochbau
Herausgeber: Bundesausschuss Farbe und Sachwertschutz
(BFS)

BFS Merkblatt Nr. 24
Beschichtungen auf pulverlackierten Bauteilen
Herausgeber: Bundesausschuss Farbe und Sachwertschutz
(BFS)

BFS Merkblatt Nr. 25
Richtlinien zur Beurteilung von Farbübereinstimmungen
und Farbabweichungen
Herausgeber: Bundesausschuss Farbe und Sachwertschutz
(BFS)

BFS Merkblatt Nr. 26
Farbveränderung von Beschichtungen im Außenbereich
Herausgeber: Bundesausschuss Farbe und Sachwertschutz
(BFS)

Merkblatt 2
Verspachtelung von Gipsplatten Oberflächengüten
Herausgeber: Bundesverband der Gipsindustrie e.V.
Industriegruppe Gipsplatten

Merkblatt 2.1
Verspachtelung von Gipsfaserplatten Oberflächengüten

Herausgeber: Bundesverband der Gipsindustrie e.V.
Industriegruppe Gipsplatten

IVD-Merkblatt Nr. 14
Dichtstoffe und Schimmelpilzbefall. Ursachen -
Vorbeugung - Sanierung
Herausgeber: Industrieverband Dichtstoffe e.V. (IVD)

IVD-Merkblatt Nr. 20
Fugenabdichtung an Holzbauteilen und Holzwerkstoffen.
Einsatzmöglichkeiten von spritzbaren Dichtstoffen
Herausgeber: Industrieverband Dichtstoffe e.V. (IVD)

IVD-Merkblatt Nr. 22
Anschlussfugen im Stahl- und Aluminium-Fassadenbau
sowie konstruktiven Glasbau. Einsatzmöglichkeiten von
spritzbaren Dichtstoffen
Herausgeber: Industrieverband Dichtstoffe e.V. (IVD)

IVD-Merkblatt Nr. 23 Abdichtungen von Fugen und
Anschlüssen an Naturstein
Herausgeber: Industrieverband Dichtstoffe e.V. (IVD)

IVD-Merkblatt Nr. 24
Fugenabdichtung mit spritzbaren Dichtstoffen und
vorkomprimierten Dichtungsbändern sowie
Montageklebstoffen im Wintergartenbau
Herausgeber: Industrieverband Dichtstoffe e.V. (IVD)

IVD-Merkblatt Nr. 27
Abdichten von Anschluss- und Bewegungsfugen an der
Fassade mit spritzbaren Dichtstoffen
Herausgeber: Industrieverband Dichtstoffe e.V. (IVD)

IVD-Merkblatt Nr. 28
Sanierung von defekten Fugenabdichtungen an der Fassade
Herausgeber: Industrieverband Dichtstoffe e.V. (IVD)
RAL-GZ 841
Anti-Graffiti. Graffitientfernung und
Graffitiprophylaxe - Gütesicherung
Herausgeber: RAL Deutsches Institut für Gütesicherung
und Kennzeichnung e.V.

VFF Merkblatt AL.02
Visuelle Beurteilung von organisch beschichteten
(lackierten) Oberflächen auf Aluminium
Herausgeber: Verband Fenster + Fassade (VFF)

VFF Merkblatt HO.01
Klassifizierung von Beschichtungen für Holzfenster,
-Haustüren und -Fassaden
Herausgeber: Verband Fenster + Fassade (VFF)

VFF Merkblatt HO.03
Anforderungen an Beschichtungssysteme für die
werksseitige Beschichtung von Holz- und
Holz-Metall-Fenstern, -Haustüren und -Fassaden
Herausgeber: Verband Fenster + Fassade (VFF)

VFF Merkblatt HO.04
Holzfenster und Haustüren: Empfehlungen zur
Qualitätssicherung von Beschichtungssystemen
Herausgeber: Verband Fenster + Fassade (VFF)

VFF Merkblatt HO.05
Richtlinie zur visuellen Beurteilung einer
fertigbehandelten Oberfläche bei Holzfenstern und
-Außentüren
Herausgeber: Verband Fenster + Fassade (VFF)

VFF Merkblatt HO.12
Werterhaltungsmaßnahmen für Beschichtungen auf
maßhaltigen Außenbauteilen aus Holz
Herausgeber: Verband Fenster + Fassade (VFF)

VFF Merkblatt ST.01
Beschichten von Stahlteilen im Metallbau
Herausgeber: Verband Fenster + Fassade (VFF)

VFF Merkblatt ST.02
Visuelle Beurteilung von organisch beschichteten
(lackierten) Oberflächen auf Stahl
Herausgeber: Verband Fenster + Fassade (VFF)

WTA-Merkblatt 2-5-97/D
Anti-Graffiti-Systeme
Herausgeber: Wissenschaftlich-Technische
Arbeitsgemeinschaft für Bauwerkserhaltung und
Denkmalpflege e.V. (WTA)

WTA-Merkblatt 2-8-04/D
Bewertung der Wirksamkeit von Anti-Graffiti-Systemen
(AGS)
Herausgeber: Wissenschaftlich-Technische
Arbeitsgemeinschaft für Bauwerkserhaltung und
Denkmalpflege e.V. (WTA)

WTA-Merkblatt 2-12-13/D
Fassadenanstriche für mineralische Untergründe in der
Bauwerkserhaltung und Baudenkmalpflege
Herausgeber: Wissenschaftlich-Technische
Arbeitsgemeinschaft für Bauwerkserhaltung und
Denkmalpflege e.V. (WTA)

WTA-Merkblatt 3-17-10/D
Hydrophobierende Imprägnierung von mineralischen
Baustoffen
Herausgeber: Wissenschaftlich-Technische
Arbeitsgemeinschaft für Bauwerkserhaltung und
Denkmalpflege e.V. (WTA)

WTA-Merkblatt 8-3-10/D
Fachwerkinstandsetzung nach WTA III: Ausfachungen von
Sichtfachwerk
Herausgeber: Wissenschaftlich-Technische
Arbeitsgemeinschaft für Bauwerkserhaltung und
Denkmalpflege e.V. (WTA)

WTA-Merkblatt 8-6-09/D
Fachwerkinstandsetzung nach WTA VI: Beschichtungen auf
Fachwerkwänden  - Ausfachungen/Putze
Herausgeber: Wissenschaftlich-Technische
Arbeitsgemeinschaft für Bauwerkserhaltung und
Denkmalpflege e.V. (WTA)

WTA-Merkblatt 8-7-10/D
Fachwerkinstandsetzung nach WTA VII: Beschichtungen auf
Fachwerkwänden -  Holz
Herausgeber: Wissenschaftlich-Technische
Arbeitsgemeinschaft für Bauwerkserhaltung und
Denkmalpflege e.V. (WTA)

Angaben zur Ausführung
Allgemeines

Vor Ausführungsbeginn hat der Auftragnehmer mit dem
Auftraggeber festzulegen, wo das zu verwendende
Material auf der Baustelle gelagert werden kann, um
gegenseitige Störungen der am Bau beteiligten
Handwerker während der Bauausführung zu vermeiden.

Bei Schleifarbeiten im Trockenverfahren sind
Absauggeräte zu verwenden.

Sind Schleifen und Spachteln vorgesehen, so bleiben die
Anzahl der Schleifgänge und Spachtelaufträge sowie die
Wahl der richtigen Körnung dem Auftragnehmer überlassen
und sind auf die vorgesehene Beschichtung einzustellen.

Nach Fertigstellung der Arbeiten hat der Auftragnehmer
dem Auftraggeber eine Liste über die verlegten Beläge,
gegliedert nach Verwendungsort, Produktbezeichnung und
Hersteller für spätere Nachbestellungen zu übergeben.

Das Lagern von feuergefährlichen Stoffen auf der
Baustelle ist nur mit ausdrücklicher Zustimmung der
Bauleitung im für die Arbeiten unbedingt notwendigen
Umfang zulässig.
Nach Aufforderung durch den Auftraggeber sind benutzte
Räume innerhalb von drei Werktagen besenrein zu räumen.

Korrosionsgefährdete Teile, die nach dem Einbau nicht
mehr zugänglich sind, müssen zuvor beschichtet werden.
Der Auftragnehmer hat diese Arbeiten nach Aufforderung
durch die Bauleitung vorrangig auszuführen.

Als Gefahrstoffe nach der Gefahrstoffverordnung
einzuordnende Anstrichstoffe und Lösungsmittel dürfen
grundsätzlich nur in Originalgebinden auf der Baustelle
verarbeitet werden. Ist eine Umfüllung nicht zu
vermeiden, müssen die Behälter wie das Originalgebinde
gekennzeichnet sein. Über den Verbleib von Reststoffen
kann die Bauleitung einen Nachweis verlangen.

Lagerfähiges Restmaterial ist dem Auftraggeber für
spätere Reparaturarbeiten zur Verfügung zu stellen.
Restmaterial, das der Auftragnehmer nicht übernehmen
will, hat er entweder zu entsorgen oder in seinen
Besitz zu übernehmen. Nicht lagerfähiges Restmaterial
sowie Verpackungen, Behälter, Abdeckmaterial und
dergleichen hat der Auftragnehmer ebenfalls zu
entsorgen. Dabei sind die einschlägigen Vorschriften
über Sonderabfall einzuhalten. Der Auftraggeber kann
einen entsprechenden Nachweis verlangen.
Farbreste, auch wenn sie in Bezug auf Umweltschutz
unbedenklich sind, dürfen nicht in die Entwässerung des
Gebäudes bzw. der Außenanlagen geschüttet werden.

Mit lösemittelhaltigen Abbeizmitteln entfernte
Altanstriche gelten als Sonderabfall und sind
entsprechend zu entsorgen.

Die Arbeitstechniken für die Beschichtung sind dem
Auftragnehmer freigestellt, falls die Nutzung von
Räumen - auch durch andere Gewerke - nicht dagegen
spricht und in der Leistungsbeschreibung keine
bestimmte Technik vorgeschrieben wird.
Vorhandene, ausbaubare Dichtungen an Zargen, Türen,
Fenstern und dergleichen sowie demontierbare Beschläge
sind vor den Arbeiten beschädigungsfrei zu entfernen
und anschließend an ihren ursprünglichen Stellen wieder
einzubauen. Nicht ausbaubare Dichtungen und nicht
demontierbare Beschläge sind abzukleben. Bewegliche
Teile sind gangbar zu halten.

Abdeckungen von Schaltern, Steckdosen u. dgl. sind vor
den Arbeiten beschädigungsfrei abzunehmen, rückseitig
zu kennzeichnen, sicher zu lagern und nach Beendigung
der Arbeiten wieder einzubauen. Können einzelne
Bauteile nicht vom Auftragnehmer ausgebaut werden, ist
die Bauleitung zu informieren, damit diese entweder den
Ausbau und späteren Einbau durch den entsprechenden
Fachunternehmer ausführen lässt oder alternativ der
Abklebung statt eines Ausbaus zustimmt.

Falls Haustechnik-Leitungen zu beschichten sind, sind
sie farblich entsprechend DIN 2403 und DIN 2404 zu
kennzeichnen.

Mörtelreste dürfen keinesfalls überstrichen werden, sie
sind vollständig zu entfernen.

Vor dem Überstreichen von Dichtstoffen hat sich der
Auftragnehmer Gewissheit über die Verträglichkeit der
Stoffe zu verschaffen. Werden selbst Dichtstoffe
verwendet, so sind sie grundsätzlich nicht zu
überstreichen, sondern im entsprechenden Farbton
auszuwählen. Fugen unbekannter stofflicher Grundlage
sollen nicht überstrichen werden, sie sind vorher
abzukleben.
Einzelteile aus Holz, wie Scheuerleisten, Ortbretter u.
a., erhalten die Schlussbeschichtung grundsätzlich erst
nach dem Einbau.

Sonstige Angaben
Der Auftragnehmer hat dafür Sorge zu tragen, dass
während der Ausführung seiner Leistungen immer
mindestens ein fließend deutsch sprechender Mitarbeiter
seiner Firma auf der Baustelle anwesend ist.

#### Abschnitt 01.01 Allgemeine Vorarbeiten 243

**01.01.0010 Bodenflächen mit Filzpappe schützen**
Bodenflächen aus Natursteinerzeugnis mit  Filzpappe
abdecken.
Randbereiche mit Klebeband verkleben und während des
Ausführung
in Stand halten.
Nach Beendigung der Maßnahmen das Abdeckmaterial
aufnehmen und fachgerecht entsorgen.
Menge: 240,000 m²

**01.01.0020 Flächen mit Folie schützen**
Abdeckfolie liefern und Flächen wie Fenster, Geländer,
Handläufe  etc. abdecken und vor Verschmutzung
schützen. Eventuelle Abklebearbeiten sowie die
Entsorgung nach Abschluss der Arbeiten sind in den
Preis einzukalkulieren.
Menge: 120,000 m²

**01.01.0030 Leimfarben und Mischbinderfarbschichten entfernen**
Decken, Untersichten oder Wandflächen restlos von
Leimfarbschichten und abplatzenden
Mischbinderfarbschichten befreien. Farbschichten
einweichen, vollständig entfernen und nachwaschen.
Die Entsorgung dieser ist in den Preis einzukalkulieren
Menge: 200,000 m²

**01.01.0040 Befestigungsmittel entfernen**
Alte, unbrauchbare Haken, Schrauben, Nägel oder
sonstige Befestigungsmittel entfernen und entstandene
Putzschäden beiarbeiten bzw. vorhandene Rückstände (z.
B. Klebereste) restlos entfernen.
Menge: 70,000 Stk

#### Abschnitt 01.02 Putzschäden beseitigen 243

**01.02.0010 Putz Kleinflächen bis 1,00 m²**
Losen, schadhaften Putz bis 1,00 m² Flächengrösse an
Decken- und Wandflächen entfernen und mit Haftputzgips
oder der vorhandenen Putzart entsprechend an den
vorhandenen Putz sauber anarbeiten.
Die Entsorgung nach Abschluss der Arbeiten sind in den
Preis einzukalkulieren.
Menge: 20,000 m²

**01.02.0020 Putz > 1,00 m² beiarbeiten**
Losen, schadhaften Putz > 1 m² Flächengrösse an Decken-
und Wandflächen entfernen und mit Haftputzgips oder der
vorhandenen Putzart entsprechend an den vorhandenen
Putz sauber anarbeiten. Die Entsorgung nach Abschluss
der Arbeiten sind in den Preis einzukalkulieren.
Menge: 14,000 m²

**01.02.0030 beschädigte Feinschicht (Kalkputzflächen) erneuern**
beschädigte und lose "Feinputzschichten" an alten
Kalkputzflächen bis auf den zur erhaltenden Putz
abtragen. Flächen reinigen und grundieren. Haftputzgips
auftragen (Dicke ca. 5 bis 10 mm), an die vorhandenen
Flächen übergangslos angleichen, abziehen, filzen und
glätten.
Menge: 20,000 m²

**01.02.0040 Zulage: Flächen spachteln in Q3 zu Vorposition**
-nur auf Anweisung der Bauleitung-

Zulage zu Vorposition "beschädigte Feinschicht"

Wand- oder Deckenflächen vollflächig mit einer
geeigneten Spachtelmasse nach Herstellervorgabe für
erhöhte Anforderungen an den Untergrund entsprechend
der Qualitätsstufe Q3 spachteln, glätten und
planschleifen einschl. Grundierung.

Brillux  Lacryl Tiefgrund ELF 595  oder siehe
Tabelle
C) GEWERKESPEZIFISCHE VORBEMERKUNGEN Abs.4

Brillux  Füll- und Spachtelmasse 143 oder siehe
Tabelle
C) GEWERKESPEZIFISCHE VORBEMERKUNGEN Abs.4
Menge: 20,000 m²

**01.02.0050 Zulage: Armierungsgewebe**
*** Bedarfsposition ohne GB
-nur auf Anweisung der Bauleitung-

Zusätzliches Einbetten eines Armierungsgewebes aus
Glasfaser zur dauerhaften Rissüberbrückung, einschl.
eventuell erforderlicher Gewebeecken. Überlappung der
Bahnen mindestens 10 cm
Menge: 20,000 m²

**01.02.0060 Risse beiarbeiten**
Risse in Putzflächen V-förmig aufweiten, säubern,
fachgerecht mit elastischem Rissfüller verfüllen,
spachteln und nach Herstellervorgabe mit einem
Elastikgewebe armieren.
Menge: 33,000 m

#### Abschnitt 01.03 Wand- und Deckenflächen bearbeiten 243

**01.03.0010 Deckenflächen und Treppenuntersichten grundieren**
Deckenflächen und Untersichten der Treppenläufe.

Untergrund auf Eignung, Trag- und Haftfähigkeit
prüfen. Deckenfläche, Treppenuntersichten, Altanstriche
reinigen,
Schäden im Altanstriche ausbessern, beispachteln,
kleine Risse aufkratzen.

Flächen mit einer für den Untergrund geeigneten und dem
weiteren Aufbau erforderlichen Grundbeschichtung nach
Herstellervorgabe grundieren.

Brillux  Lacryl Tiefgrund ELF 595 oder siehe Tabelle
C) GEWERKESPEZIFISCHE VORBEMERKUNGEN Abs.4
Menge: 220,000 m²

**01.03.0020 Wasserflecken isolieren**
*** Bedarfsposition ohne GB
Durchgeschlagene Feuchtigkeitsstellen, an Decken-, oder
Wandflächen, mit einem Isolieranstrich deckend und nach
Herstellervorgabe behandeln.

Brillux  Isogrund 924  oder  siehe Tabelle
  C) GEWERKESPEZIFISCHE
VORBEMERKUNGEN  Abs.4
Menge: 20,000 m²

**01.03.0030 Flächen fleckspachteln**
*** Bedarfsposition ohne GB
-nur auf Anweisung der Bauleitung-

Deckenflächen- und Untersichten der Treppenläufe nach
Erfordernis mit einer geeigneten Spachtelmasse nach
Herstellervorgabe fleckspachteln und glätten einschl.
Grundierung.
Bei der Fleckspachtelung sind 25% der abzurechnenden
Fläche zu spachteln.

Brillux  Lacryl Tiefgrund ELF 595  oder siehe Tabelle
  C)
GEWERKESPEZIFISCHE VORBEMERKUNGEN  Abs.4

Brillux  Füll- und Spachtelmasse 14 oder siehe Tabelle

C) GEWERKESPEZIFISCHE VORBEMERKUNGEN Abs.4
Menge: 350,000 m²

**01.03.0040 Flächen spachteln**
*** Bedarfsposition ohne GB
-nur auf Anweisung der Bauleitung-

Deckenflächen- und Untersichten der Treppenläufe
vollflächig mit einer geeigneten Spachtelmasse nach
Herstellervorgabe spachteln, glätten und planschleifen
einschl. Grundierung.

Brillux  Lacryl Tiefgrund ELF 595 oder siehe Tabelle
  C)
GEWERKESPEZIFISCHE VORBEMERKUNGEN Abs.4

Brillux  Füll- und Spachtelmasse 143 oder siehe
Tabelle  C)
GEWERKESPEZIFISCHE VORBEMERKUNGEN Abs.4
Menge: 173,000 m²

**01.03.0050 Deckenflächen und Treppenuntersichten mit Dispersionsfarbe streichen**
Deckenflächen und Untersichten der Treppenläufe,

auf vorbereitetem Untergrund mit scheuerbeständiger
Dispersionsfarbe für Innen deckend beschichten.

Brillux  Glemalux ELF 1000  oder siehe Tabelle

C) GEWERKESPEZIFISCHE VORBEMERKUNGEN Abs.4

Nassabriebbeständigkeit: Klasse 1

Farbton: weiss oder hellgetönt
Menge: 220,000 m²

**01.03.0060 Wandflächen reinigen und grundieren**
Wandflächen, Untergrund auf Eignung, Trag- und
Haftfähigkeit
prüfen.
Wandflächen mit vorhandener strukturierter,
mehrschichtiger
Latexplastikanstriche, reinigen und anschleifen.
Schäden im Altanstrich ausbessern. In Teilbereichen
schlecht
haftenden Anstrichteile bis auf den Untergrund
entfernen, Fehlstellen
systemgerecht bearbeiten.
Anteil an der Gesamtfläche bis 10%.

Flächen mit einer für den Untergrund geeigneten und dem
weiteren Aufbau erforderlichen Grundbeschichtung nach
Herstellervorgabe grundieren.

Brillux  Lacryl Tiefgrund ELF 595 oder siehe Tabelle
  C)
GEWERKESPEZIFISCHE VORBEMERKUNGEN Abs.4
Menge: 552,000 m²

**01.03.0070 Plastischen Wandbelag spachteln u. grundieren**
*** Bedarfsposition ohne GB
Vorhandenen plastischen Wandbelag abschleifen,
spachteln und übergangsfrei an allen angrenzenden
Flächen planschleifen und mit Putzgrund abbinden.
Das entfernen vorhandener Dübel, Nägel, Haken,
Schrauben oder sonstigen Befestigungsmittenl ist in den
Preis einzukalkulieren.

Brillux  Haftgrund 372 oder siehe Tabelle

C) GEWERKESPEZIFISCHE VORBEMERKUNGEN Abs.4

Brillux  Füll- und Spachtelmasse 143 oder siehe
Tabelle
C) GEWERKESPEZIFISCHE VORBEMERKUNGEN Abs.4
Menge: 552,000 m²

**01.03.0080 Wandflächen mit Dispersionsfarbe streichen**
Wandflächen auf vorbereitetem Untergrund mit
scheuerbeständiger Dispersionsfarbe, seidenmatt oder
seidenglänzend, deckend beschichten.

Brillux  Sedashine 991 oder Sedagloss 993, nach Wahl
der Bauleitung
oder siehe Tabelle  c) GEWERKESPEZIFISCHE
VORBEMERKUNGEN Abs.4

Nassabriebbeständigkeit: Klasse 1

Farbton: weiss oder hellgetönt
Menge: 552,000 m²

**01.03.0090 Zulage: Wandflächen Anstrich Farbton -mittel getönt**
Mittel getönte Anstriche der Nassabriebbeständigkeit:
Klasse 1

Farbton: nach Vorgabe der Bauleitung
Menge: 590,000 m²

**01.03.0100 Zulage: Wandflächen Anstrich Farbton -satt getönt**
*** Bedarfsposition ohne GB
Satt getönte Anstriche der Nassabriebbeständigkeit:
Klasse 1

Farbton: nach Vorgabe der Bauleitung
Menge: 590,000 m²

**01.03.0110 Zulage: Wandflächen Anstrich Farbton -Vollton-**
*** Bedarfsposition ohne GB
Vollton, Anstriche der Nassabriebbeständigkeit: Klasse
1,

Farbton: nach Vorgabe der Bauleitung
Menge: 80,000 m²

**01.03.0120 Zulage: scharfkantiges Abkleben für 2-farbige Anstriche**
-nur auf Anweisung der Bauleitung-

Zulage Für scharfkantiges Abkleben für 2-farbige
Anstricharbeiten um einen sauberen, geraden Übergang
von einem Farbton zum anderen zu gewährleisten
Menge: 520,000 m

**01.03.0130 Freie Treppenwangen reinigen und grundieren**
Freie Treppenwangen bzw. Podestkanten, Putz -bzw.
Betonflächen

Untergrund auf Eignung, Trag- und Haftfähigkeit prüfen.

Treppenwangen  mit vorhandener strukturierter,
mehrschichtiger
Latexplastikanstriche, reinigen und anschleifen.
Schäden im Altanstrich ausbessern. In Teilbereichen
schlecht
haftenden Anstrichteile bis auf den Untergrund
entfernen, Fehlstellen
systemgerecht bearbeiten.
Anteil an der Gesamtfläche bis 10%.

Flächen mit einer für den Untergrund geeigneten und dem
weiteren Aufbau erforderlichen Grundbeschichtung nach
Herstellervorgabe grundieren.

Brillux  Lacryl Tiefgrund ELF 595 oder siehe Tabelle
  C)
GEWERKESPEZIFISCHE VORBEMERKUNGEN Abs.4
Menge: 50,000 m

**01.03.0140 Plastischen Belag der Treppenwangen spachteln u. grundieren**
*** Bedarfsposition ohne GB
Vorhandenen plastischen Belag der Treppenwangen
abschleifen, spachteln und übergangsfrei an allen
angrenzenden Flächen planschleifen und mit Putzgrund
abbinden.
Das entfernen vorhandener Dübel, Nägel, Haken,
Schrauben oder sonstigen Befestigungsmittenl ist in den
Preis einzukalkulieren.

Brillux  Haftgrund 372 oder siehe Tabelle

C) GEWERKESPEZIFISCHE VORBEMERKUNGEN Abs.4

Brillux  Füll- und Spachtelmasse 143 oder siehe
Tabelle  C)
GEWERKESPEZIFISCHE VORBEMERKUNGEN Abs.4
Menge: 100,000 m

**01.03.0150 Treppenwangen mit Dispersionsfarbe streichen**
Treppenwangen auf vorbereitetem Untergrund mit
scheuerbeständiger Dispersionsfarbe,
seidenmatt oder seidenglänzend, deckend beschichten.

Brillux  Sedashine 991 oder Sedagloss 993, nach Wahl
der Bauleitung
oder siehe Tabelle c) GEWERKESPEZIFISCHE VORBEMERKUNGEN
Abs.4

Nassabriebbeständigkeit: Klasse 1

Farbton: weiss oder hellgetönt
Menge: 50,000 m

**01.03.0160 Versiegelung mit Acrylat**
Fugen zwischen Putz-, Beton- und Gipskartonflächen oder
ähnlichen Baustoffen mit dauerelastischer
Acryl-Fugenmasse versiegeln, einschl. abkleben falls
erforderlich.

Brillux Acryl-Dichtmasse 395
oder siehe Tabelle

C) GEWERKESPEZIFISCHE VORBEMERKUNGEN Abs.4
Menge: 100,000 m

**01.03.0170 Sillikonarbeiten**
Dehnungsfugen im Boden- und Wandbereich vor den
Beschichtungsarbeiten komplett entfernen und nach
Fertigstellung neue Silkonverfugung durchführen.
Menge: 20,000 m

**01.03.0180 Schmutzbänder erstellen**
Schmutzbänder als Übergang von Decke zur Wandfläche
oder als Unterbrechung von Sockel- zu Wandfläche bis 5
cm Breite erstellen

Farbton: nach Vorgabe der Bauleitung
Menge: 340,000 m

**01.03.0190 Beschriftung der Treppenhausgeschosse**
Beschriftung der Treppenhausgeschosse herstellen
nach Absprache vor Ort.
Menge: 12,000 St

#### Abschnitt 01.04 Holzflächen bearbeiten 243

**01.04.0010 Wohnungstürblätter, -Zargen u. -BekleidungenTreppenhausseitig**
Wohnungseingangstürblätter, -Zargen und -Bekleidungen
Anstrich, treppenhausseitig

Den vorhandenen Altanstrich auf  Eignung, Trag- und
Haftfähigkeit prüfen.
Ein nicht tragfähiger Untergrund ist vollständig, wenn
erforderlich auch ganzflächig, nach Art des Bieters zu
entfernen.
Flächen sind zu reinigen, anzulaugen und aufzurauhen.
Vorhandene Übergänge zur Altbeschichtung sind
beizuschleifen und zu spachteln.
Freigelegte Flächen sind zu grundieren. Fugen, Löcher
und Risse sind mit Holzspachtel auszuspachteln.
Loser und schadhafter Kitt der Falze von Türen ist zu
entfernen und mit Kitt beizuarbeiten.
Vorhandene Eisenteile sind zu entrosten und mit
Korrosionsschutz zu grundieren
Sämtliche Arbeiten wie das Entfernen von Altanstrichen,
das Schleifen und Spachteln von Holzflächen und
notwendige zusätzliche Grundier-, Zwischen- und
Schlussbeschichtungen sind in den Preis
einzukalkulieren.
einschl. aller Nebenarbeiten

Grundbeschichtung:
Brillux  Hydro-PU-Tec Vorlack 2020 oder siehe Tabelle

C) GEWERKESPEZIFISCHE VORBEMERKUNGEN  Abs.4

Zwischenbeschichtung:
Brillux  Hydro-PU-Tec Seidenmattlack 2088 oder siehe
Tabelle  C)
GEWERKESPEZIFISCHE VORBEMERKUNGEN Abs.4

Schlussbeschichtung:
Brillux  Hydro-PU-Tec Seidenmattlack 2088 oder siehe
Tabelle
C) GEWERKESPEZIFISCHE VORBEMERKUNGEN Abs.4

Fabrikat: Brillux oder gleichwertig

Farbton nach Absprache mit der Bauleitung!
Menge: 80,000 m²

**01.04.0020 Zulage Holzanstrich: Anstrich Farbton -mittel getönt-**
Mittel getönte Anstriche

Farbton: nach Vorgabe der Bauleitung
Menge: 80,000 m²

**01.04.0030 Zulage Holzanstrich: Anstrich Farbton -satt getönt-**
*** Bedarfsposition ohne GB
Satt getönte Anstriche

Farbton: nach Vorgabe der Bauleitung
Menge: 50,000 m²

**01.04.0040 Zulage Holzanstrich: Anstrich Farbton -Vollton-**
*** Bedarfsposition ohne GB
Vollton, Anstriche

Farbton: nach Vorgabe der Bauleitung
Menge: 50,000 m²

**01.04.0050 Wohnungstür Holzschwellen reinigen,**
Wohnungstür Holzschwellen
Naturholzflächen wie folgt behandeln:

Den vorhandenen Altanstrich auf Haft- und Tragfähigkeit
prüfen. Ein nicht haft- und tragfähiger Untergrund ist
vollständig, wenn erforderlich auch ganzflächig, nach
Art des Bieters zu entfernen. Flächen sind zu reinigen,
anzulaugen und aufzurauhen. Freigelegte Flächen sind zu
grundieren. Sämtliche Arbeiten wie das Entfernen von
Altanstrichen, das Schleifen von Holzflächen und
notwendige zusätzliche Grundier-, Zwischen- und
Schlussanstriche sind in den Preis einzukalkulieren.
einschl. aller Nebenarbeiten

Grundbeschichtung, Zwischen und Schlussbeschichtung
Brillux Lacryl-PU Parkettversiegelung 344, seidenmatt
Menge: 20,000 St

#### Abschnitt 01.05 Metallflächen bearbeiten 243

**01.05.0010 Metalltüren einschl. Zarge**
Metall - Türen, innen, wie folgt behandeln:

Den vorhandenen Altanstrich auf Haft- und Tragfähigkeit
prüfen. Ein nicht haft- und tragfähiger Untergrund ist
vollständig, wenn erforderlich auch ganzflächig, nach
Art des Bieters zu entfernen. Flächen sind zu reinigen,
gründlich zu entrosten und aufzurauhen.Vorhandene
Übergänge zur Altbeschichtung sind beizuschleifen und
zu spachteln. Freigelegte Flächen sind mit
Korrosionsschutz zu grundieren. Die Vorbehandelten
Flächen sind anschließend mit einer Grund-, Zwischen-,
und Schlussbeschichtung zu versehen.
Sämtliche Arbeiten wie das Entfernen von Altanstrichen,
das Schleifen und Spachteln von Metallflächen und
notwendige zusätzliche Grundier-, Zwischen- und
Schlussanstriche sind in den Preis einzukalkulieren.
einschl. aller Nebenarbeiten

Grundbeschichtung:
 Brillux  Hydro-PU-Tec Vorlack 2020 oder siehe Tabelle

  C) GEWERKESPEZIFISCHE VORBEMERKUNGEN Abs.4

Zwischenbeschichtung:
Brillux  Hydro-PU-Tec Seidenmattlack 2088 oder siehe
Tabelle  C)
GEWERKESPEZIFISCHE VORBEMERKUNGEN Abs.4

Schlussbeschichtung:
Brillux  Hydro-PU-Tec Seidenmattlack 2088 oder siehe
Tabelle  C)
GEWERKESPEZIFISCHE VORBEMERKUNGEN Abs.4

Farbton: nach Angabe der Bauleitung
Menge: 4,000 m²

**01.05.0020 Treppengeländer-Stahl / Eisen**
Metall - Geländer und sonstiges Gitterwerk innen wie
folgt behandeln:

Den vorhandenen Altanstrich auf Haft- und Tragfähigkeit
prüfen. Ein nicht haft- und tragfähiger Untergrund ist
vollständig, wenn erforderlich auch ganzflächig, nach
Art des Bieters zu entfernen. Flächen sind zu reinigen,
gründlich zu entrosten und aufzurauhen.Vorhandene
Übergänge zur Altbeschichtung sind beizuschleifen und
zu spachteln. Freigelegte Flächen sind mit
Korrosionsschutz zu grundieren. Die Vorbehandelten
Flächen sind anschließend mit einer Grund-, Zwischen-,
und Schlussbeschichtung zu versehen.
Sämtliche Arbeiten wie das Entfernen von Altanstrichen,
das Schleifen und Spachteln von Metallflächen und
notwendige zusätzliche Grundier-, Zwischen- und
Schlussanstriche sind in den Preis einzukalkulieren.
einschl. aller Nebenarbeiten

Grundbeschichtung:
 Brillux  Hydro-PU-Tec Vorlack 2020 oder siehe Tabelle
  C)
GEWERKESPEZIFISCHE VORBEMERKUNGEN Abs.4

Zwischenbeschichtung:
Brillux  Hydro-PU-Tec Seidenmattlack 2088 oder siehe
Tabelle  C)
GEWERKESPEZIFISCHE VORBEMERKUNGEN Abs.4

Schlussbeschichtung:
Brillux  Hydro-PU-Tec Seidenmattlack 2088 oder siehe
Tabelle  C)
GEWERKESPEZIFISCHE VORBEMERKUNGEN Abs.4

Farbton: nach Angabe der Bauleitung

Das Aufmass erfolgt einseitig
Menge: 120,000 m²

#### Abschnitt 01.06 Stundenlohnarbeiten 243

**01.06.0010 Stundenlohnarbeit / Facharbeiter**
*** Bedarfsposition ohne GB
Stunde(n) eines Facharbeiters für nicht erfasste
Leistungen gegen besonderen Nachweis einschließlich
aller Lohnnebenkosten.
Menge: 40,000 Std

**01.06.0020 Stundenlohnarbeit / Helfer**
*** Bedarfsposition ohne GB
Stunde(n) eines Helfers für nicht erfasste Leistungen
gegen besonderen Nachweis einschließlich aller
Lohnnebenkosten.
Menge: 40,000 Std

**01.06.0030 Stundenlohnarbeit / Auszubildender**
*** Bedarfsposition ohne GB
Stunde(n) eines Auszubildenden für
nicht erfasste Leistungen gegen besonderen Nachweis
einschließlich aller Lohnnebenkosten.
Menge: 40,000 Std
